# 260129-Theater Oberhausen_LV
Angebotsaufforderung (GAEB 90, DA83)
DV-Nummer: 202405
Währung: EUR
Auftraggeber: Stadt Oberhausen, , Schwartzstraße 72, 46045 Oberhausen

## Natursteinarbeiten
Datum: 18.02.26

*Hinweis*
Allgemeine Vorbemerkungen

Nachfolgende Vorbemerkungen sowie die den einzelnen
Abschnitten des Leistungsverzeichnisses vorangestellten
technischen Vorbemerkungen sind Bestandteile des
Leistungsverzeichnisses und werden vom Bieter
vorbehaltlos anerkannt.

1. Angaben zur Baustelle
Bei der Baustelle handelt es sich um einen Umbau und
diverser Sanierungen im und außerhalb des Gebäudes des
Theater Oberhausen.
Dazu wird eine Neugestaltung des Eingangsbereichs und
des Foyers, den Ausbau der Barrierefreiheit und
Sanierung der WC-Anlagen umgesetzt.

1.1. Lage der Baustelle
Die Baustelle befindet sich in Oberhausen.
Die Adresse lautet:
Will-Quadflieg-Platz 1
46045 Oberhausen

1.2. Beschreibung Gebäude
Das Theater Oberhausen ist ein öffentliches Gebäude von
1920 mit insgesamt vier Geschossen. Im Zuge der
Neugestaltung des Haupteingangs und des Foyers, wie
auch diverser Sanierungen, wird der Haupteingang
verlegt, das Foyer und die Garderobe neu gestaltet,
Decken geschlossen, Treppen verlegt, ein Aufzug für die
Barrierefreiheit eingebaut und WC-Anlagen saniert. Die
jeweiligen Maßnahmen befinden sich im 1.UG bis ins 3.OG
und im Außenbereich der Eingänge.

1.3. Zufahrtsmöglichkeiten
Die Zufahrt des Gebäudes und der Baustelleneinrichtung
erfolgt über die Ebertstraße und temporär der
Sedanstraße. Der Zugang über die Sedanstraße muss immer
im Vorfeld abgeklärt werden, da in diesem Bereich
temporär Veranstaltungen abgehalten werden.

Die Baustellenzufahrt dient ausschließlich der
Belieferung und Abfuhr von Material. Das Abstellen von
Fahrzeugen ist nicht gestattet, weil nur begrenzt Platz
zu Verfügung steht.

Es dürfen nur solche Flächen benutzt werden, die nach
angehängtem Baustelleneinrichtungsplan für die Maßnahme
ausgewiesen sind.

Lage der Baustelle, Zufahrtsmöglichkeit und
Beschaffenheit der Zufahrt sowie Einschränkungen bei
ihrer Benutzung sind vom Bieter im Angebot zu
berücksichtigen.

1.4. Lagerung
Lagerflächen für Materialien sind mit der
Baustellenleitung abzustimmen und sofort nach Ablauf
der Vertragsleistungen unaufgefordert zu räumen.
Der Bauherr übernimmt keine Haftung für den Diebstahl
von gelagerten Materialien und Werkzeugen bzw.
Beschädigung derselben durch Dritte. Das gilt auch für
abgestellte Baustellenfahrzeuge.
Im Inneren des Gebäudes werden Räume zur
Materiallagerung zur Verfügung gestellt.

 1.5. Baustrom / Bauwasser
Baustrom- und Bauwasseranschlüsse werden mit Beginn der
Rückbauarbeiten eingerichtet. Anlaufende Kosten für
Bauwasser, Bautoilette und Baustrom werden nicht in
Abzug gebracht.

1.6. Schutzmaßnahmen
Art und Umfang des Schutzes von Verkehrsflächen,
Bauteilen, Bauwerken und Vegetationsflächen im Bereich
der Baustelle sind so vorzunehmen, dass Beschädigungen
und Verunreinigungen ausgeschlossen werden.

1.7. Hausrecht
Der Auftraggeber und die Bauleitung des AG üben auf der
Baustelle das alleinige Hausrecht aus.

2. Angaben zur Ausführung
Es gilt die VOB in der gültigen Fassung.

2.1. Baustelleneinrichtung
Einrichten der Baustelle, Vorhalten der
Baustelleneinrichtung und Räumen der Baustelle sind
Nebenleistungen. Die Kosten hierfür sind in die
Einheitspreise des Angebots einzurechnen!
Aufenthalts- und Lagerräume werden vom Auftraggeber zur
Verfügung gestellt.
In die Baustelleneinrichtung eingeschlossen sind die
für die Durchführung der vertraglichen Leistungen
erforderlichen Lager und Arbeitsplätze. Lage und Ausmaß
der dem Auftragnehmer für die Ausführung seiner
Leistungen zur Benutzung oder Mitbenutzung überlassenen
Flächen, werden vor Baubeginn von der Bauleitung
festgelegt. Aufgrund des Baustellenablaufs kann es
(auch mehrfach) erforderlich werden, die zugewiesene
Fläche zu verlagern. Dies ist vom AN mit
einzukalkulieren.
Alle Baustelleneinrichtungen, die auch von anderen
Unternehmern benötigt werden, sind über die eigene
Benutzungsdauer hinaus bis zur Fertigstellung der
Baumaßnahme vorzuhalten. Das gilt insbesondere für
Versorgungseinrichtungen, Schutzabdeckungen,
Umwehrungen und Baustellensicherung. Der Abbau dieser
Einrichtungen ist erst nach ausdrücklicher Genehmigung
der Bauleitung zulässig.

2.2. Lärmschutz / Staubschutz
Der AN hat zur Vermeidung von Lärm und Staub zwingend
geeignete Maßnahmen zu treffen.
Arbeiten am Wochenende und außerhalb der
Regelarbeitszeiten (7-17 Uhr) sind im Vorfeld mit der
Bauleitung abzusprechen und ggf. einen Aushang
aufzuhängen, mit Angaben über ausführende Arbeit und
Arbeitszeiten.

2.3. Verschmutzungen
Bauschuttbeseitigung: (Das Beseitigen aller
Verunreinigungen (Abfälle, Bauschutt und dergleichen),
die von den Arbeiten des Auftragnehmers herrühren, ist
Nebenleistung). Es wird erwartet, dass die Baustelle in
den Bereichen in denen nicht gearbeitet werden muss,
jeweils bis Freitag, 14.00 Uhr, in einen besenreinen
Zustand versetzt wird. Sollte die Baustelle nach diesem
Termin nicht gereinigt worden sein, behält sich der
Bauherr und die Bauleitung vor, den Zustand der
Baustelle fotographisch festzuhalten. Sollten die
Materialien und Gegenstände Gewerken zugeordnet werden
können, werden diese ohne weitere Mitteilung an die
ensprechenden Firmen spätestens am Dienstag der darauf
folgenden Woche durch eine Baureinigungsfirma
aufgenommen und entsorgt. Die anfallenden Kosten für
die Baureinigung und die anfallenden Entsorgungskosten
werden den nachweisbaren Verursachern in Rechnung
gestellt und bei der Schlussrechung in Abzug gebracht.
Sollte kein Verursacher festgestellt werden können,
behält sich der AG vor die Kosten allen Auftragnehmern
in Abzug zu bringen.

Bauschuttbeseitigung: Das Beseitigen aller
Verunreinigungen (Abfälle, Bauschutt und dergl.), die
von den Arbeiten des Auftragnehmers herrühren, ist
Nebenleistung.

2.4. Unterlagen
Fehlen dem Auftragnehmer zur Ausführung seiner
Bauleistung erforderliche Unterlagen oder sind sonstige
Voraussetzungen zur vertragsgerechten
Leistungserbringung nicht gegeben, ist er verpflichtet,
dies rechtzeitig schriftlich anzuzeigen, anderenfalls
kann er sich nicht auf Behinderung in der Durchführung
seiner Leistungen berufen.

2.4.1. Übergabe der Unterlagen AG an AN
Anlagen:

- Planunterlagen vom 18.02.2026
- Baustelleneinrichtungsplan vom 18.02.2026

Übergabe aller Unterlagen:
- 1 x als Datei im Datenformat pdf oder dwg.

Der AN hat dafür zu sorgen, dass die aktuellen
freigegebenen Pläne im richtigen Maßstab und in Farbe
auf der Baustelle vorliegen.

2.4.2. Übergabe Unterlagen AN an AG
Der AN hat die für seine Leistungen erforderlichen
Pläne, Berechnungen, Proben und Bemusterungsvorschläge
sowie Angaben über Aussparungen, Schlitze / Durchbrüche
und Betriebseinrichtungen dem AG rechtzeitig und
unaufgefordert zur Freigabe so rechtzeitig vorzulegen,
dass die Fertigstellungsfristen eingehalten werden
können. Der AN hat über die wesentlich verwendeten
Baustoffe Datenblätter, Eignungsnachweise und
Zulassungen vorzulegen.

2.4.3 Dokumentation
Mit Abschluss der Baumaßnahme und vor Übergabe hat
jeder Auftragnehmer, wenn bei Auftragserteilung nicht
anders vereinbart, die vollständige Dokumentation
seiner vertraglich erbrachten Leistung dem AG zu
übergeben.
- 1-fach im Datenformat pdf; Zeichnungen, die der AN
erzeugt hat, zusätzlich im dwg. bzw. dxf.-Format.
Die Dokumentation umfasst die systematische
Zusammenstellung aller Unterlagen, wie Werkpläne,
Berechnungen, technischen Datenblätter,
Sicherheitsdatenblätter, Prüfprotokolle, Abnahmen etc.,
nach Gewerken systematisch geordnet. Die Ordner sind
einheitlich zu beschriften, zu nummerieren und mit
Inhaltsverzeichnissen zu versehen einschl. einer
vorangefügten Gesamt-Inhaltsübersicht

2.5. Verantwortlicher / Bauleiter / Personal
Der Auftragnehmer hat dem Auftraggeber vorab einen
Verantwortlichen schriftlich zu benennen. Ebenfalls ist
dessen Vertreter, sowie bei Ablösung dessen Nachfolger
zu benennen.
Für die Baumaßnahme ist ausreichend Personalkapazität
nachzuweisen und einzuplanen, um die Arbeiten in der
vorgegebenen Zeit abzuschließen.

2.6. Bautagebuch
Der AN ist verpflichtet, Bautagesberichte zu führen und
eine Kopie der Bauleitung unaufgefordert zu übergeben.
Die Bautagesberichte müssen die Angaben enthalten, die
für die Ausführung oder Abrechnung des Vertrages von
Bedeutung sein können, wie z.B. Arbeitszeit, Anzahl der
Arbeitskräfte, untergliedert nach Lohngruppen,
erbrachte Leistungen, evtl. Änderungen gegenüber dem
Vertrag, zusätzliche Leistungen, Wetterdaten und
sonstige besondere Vorkommnisse.
Das Bautagebuch ist einmal in der Woche der Bauleitung
per E-Mail zu übermitteln.

*Hinweis*
Vertragsbedingungen

Es gelten die VOB Teil C in neuster Fassung sowie die
Vorgaben der Produkthersteller.

Darüber hinaus gelten alle zum Ausführungszeitpunkt
gültigen EN- und DIN-Normen, Arbeitsstättenrichtlinien,
Unfallverhütungsvorschriften, behördliche Erlässe und
Gesetze sowie die anerkannten Regeln der Technik und
Auflagen der Feuerwehr.

Nachforderungen aus Unkenntnis der Arbeitsbereiche
sowie der örtlichen Gegebenheiten sind ausgeschlossen.
Mit den angebotenen Einheitspreisen sind evtl.
Mehraufwendungen abgegolten.
Mengen- und Maßangaben sind eigenverantwortlich zu
prüfen. Unstimmigkeiten sind der Bauleitung bekannt zu
geben.

Es bleibt dem AG vorbehalten, Teile aus dem Auftrag
entfallen zu lassen. Diesbezügliche Mehrforderungen
seitens des Auftragnehmers werden nicht anerkannt.

Sollte sich im Baufortschritt die Notwendigkeit von
nicht im Leistungsverzeichnis erfassten Arbeiten
ergeben, sind diese unverzüglich mit dem Auftraggeber
bzw. Bauleitung abzustimmen. Vor Beginn der Arbeiten
ist zwingend ein entsprechendes Nachtragsangebot
schriftlich einzureichen und freigeben zu lassen.

Die vom Auftragnehmer verwendeten Ausführungsunterlagen
müssen den Freigabevermerk des Auftraggebers oder
seines Architekten tragen. Nichtfreigegebene Unterlagen
dürfen nicht verwendet werden. Dies entbindet den
Auftragnehmer aber nicht von seiner eigenen Prüfungs-
und Hinweispflicht. Diese bleibt unberührt.

Liegen für einzubauende oder zu liefernde Stoffe oder
Bauteile keine Normen oder individuelle Zulassungen
vor, so ist für den sachgemäßen Einsatz von den
Herstellerangaben auszugehen. Diese sind auf Verlangen
nachzuweisen.

Der AN erklärt mit seiner Unterschrift,
a.) dass er diese Ausschreibung auf ihre
Vollständigkeit hin überprüft hat, insbesondere auch
darauf, dass keine Seiten fehlten;

b.) dass er die Ausschreibung lückenlos gelesen hat

c.) dass der Text in der Ausschreibung nicht
unverständlich und nicht mehrdeutig ist;

d.) dass bei evtl. Rückfragen eine zufriedenstellende,
ausreichende Klärung erfolgte;

e.) dass er alle sonstigen preisbeeinflussenden
Umstände geprüft und gewertet hat;

f.) dass ihm bekannt ist, dass die Planunterlagen, die
die Grundlage zu dieser Ausschreibung sind, beim
Bauherrn eingesehen werden können;

g.) dass er diese Ausschreibung ohne Einschränkung
durch seine Unterschrift als maßgeblichen
Vertragsbestandteil rechtsverbindlich anerkennt.

- Ende der Vertragsbedingungen -

*Hinweis*
Sicherheits- und Gesundheitsschutz-Koordination

1. Allgemeines

Für die Baumaßnahme ist nach den gesetzlichen
Vorschriften durch den Auftraggeber ein Sicherheits-
und Gesundheitsschutz- Koordinator bestellt worden.

Der AN verpflichtet sich zur Zusammenarbeit mit dem
SiGeKo und hat die Anordnungen sowie Anweisungen zu
befolgen und umzusetzen.
Folgende Unterlagen sind vor Aufnahme der Arbeiten
vorzulegen:
- Angabe der zuständigen Fachkraft des AN
- Name des Sicherheitsbeauftragten
- Name und Anzahl Ersthelfer auf der Baustelle
- Gefährdungsbeurteilung gem. Arbeitsschutzgesetz
- Bestätigung der Unterweisung
- Vor Beginn der Arbeiten auf der Baustelle ist durch
jede Firma die Gefährdungsbeurteilung für die, durch
ihre Mitarbeiter auszuführenden Arbeiten, und der
Nachweis der Arbeitssicherheitsunterweisung der
Mitarbeiter, auf der Basis dieser
Gefährdungsbeurteilung, vorzulegen (an Bauleitung und
SiGeKo)

2. Hinweise zu den Sicherheitsmaßnahmen für die
Baustelle

- Alle Mitarbeiter sind zum Tragen der für ihre
Tätigkeit erforderlichen
Persönlichen Schutzausrüstung verpflichtet. Zur
persönlichen Schutzkleidung gehören:
- der Arbeit angepasste Arbeitskleidung und -Handschuhe
- arbeitsspezifisch: Schutzbrille, Gehörschutz,
Atemschutz

- Der Nachweis der Sachkunde einschließlich
schriftlicher Beauftragung müssen vorliegen und
unaufgefordert dem SiGeKo übergeben werden.

Nachunternehmer / Subunternehmer
- Der AN hat alle Nachunternehmer / Subunternehmer
schriftlich zu benennen. Alle NU müssen schriftlich
durch den SiGeKo eingewiesen werden.
- bei Arbeiten die Lärm > 80 dB erzeugen, sind
Gehörschutzmittel zu verwenden.

- Baustrom: Strom für jegliche Art von Bautätigkeit
darf nur aus regelmäßig geprüften Speisepunkten
(Baustromverteiler) entnommen werden. Die
Baustromverteiler sind bei der Aufstellung eine
Sachkundeprüfung und monatlich einer sachkundigen
FI-Schalterprüfung zu unterziehen. Die Prüfungen sind
im Gerät tabellarisch oder durch Plaketten zu
dokumentieren.
- Grundsätzlich sind an allen Stellen, an denen eine
Absturzhöhe größer 1m besteht, Absturzsicherungen zu
installieren.
- Der Wandabstand des Arbeitsgerüstes darf an keiner
Stelle und zu keinem Zeitpunkt mehr als 30 cm betragen.
(Ggf. sind Innen konsolen oder ein innerer Seitenschutz
zu installieren.)
- Veränderungen an Arbeitsgerüsten dürfen nur durch den
Gerüstbauer erfolgen.

- Ende -

*Hinweis*
1. Allgemeines

Es kommen zur Ausführung:
- Treppenstufen und Podestbeläge im
Außenbereich Ebertstraße Haupteingang,
- Fassadenplatten im Sockelbereich Sedanstraße an
Stahlkonstruktion

1.1 Verlegepläne
Nach Auftragserteilung hat der Auftragnehmer
Verlegepläne anzufertigen und rechtzeitig, zur Freigabe
durch den Architekten, zu liefern. Die Übergabe der
Zeichnungen erfolgt digital in pdf-Form.
Eine Prüffrist von 2 Wochen für den Architekten ist bei
der Werkstattplanung und den Ausführungsterminen zu
berücksichtigen.
Mit Korrekturen versehene Pläne sind durch den AN zu
überarbeiten und nach Einarbeitung der Korrekturen dem
AG in pdf-Form zu übergeben.
Pläne zur Ausführung müssen einen Freigabevermerk des
Architekten tragen.

1.2 Ausführungspläne
- Pläne gemäß beiliegender Planliste
Übersichten / Abwicklungen, Leitdetails
Die Details dienen im Wesentlichen der Erkennbarkeit
der formalen und konstruktiven Zusammenhänge.
Unterkonstruktionen, Anschlüsse, etc. sind auch dann
entsprechend der gültigen Normen, allgemeinen
Anforderungen und diesen Vorbemerkungen einzurechnen,
wenn sie in den Details nicht oder nur unvollständig
dargestellt sind.
Das Erscheinungsbild und die sichtbaren Geometrien sind
verbindlich einzuhalten.

2. Ausführung
Neben den gültigen Normen und Richtlinien sind die
BIV-Merkblätter des Bundesverbandes Deutscher
Steinmetze bei der Ausführung zu beachten, insbesondere
BIV-Merkblatt 1.02 - Bodenbeläge für Innenräume,
mittelschwer belastbar.

3. Gutachterlich unterstütze Werkplanung
Nach Auftagserteilung ist eine gutachterlich
unterstützte Werkplanung zu erstellen. Dieses soll
mind. enthalten:
- Rutschfestigkeit
- Entwässerung/Abtrockung
- chemische Eignung des Systems mit dem verbauten
Naturstein (Mörtelbett)
- chemische Eignung der Fugen um Verfärbungen des
Steins zu vermeiden
- Systemaufbau
- Gesamtausführung

2.1 Werksteinmaterial

2.1.1 Werkstein Podest/Stufen
Gesteinsart: Basalt schwarz, anthrazit ähnlich Bestand,
Herkunftsland: Deutschland.
Podest im Außenbereich,
Oberfläche Diamant geschliffen Körnung 36,
Dicke 40 mm.

Rohdichte nach DIN EN 1936 ca. 3,00 g/cm3,
Druckfestigkeit nach DIN EN 1926 ca. 150 N/mm2,
Biegefestigkeit nach DIN EN 12372 ca. 16 N/mm2,
Wasseraufnahme nach DIN EN 13755 ca. 2,4% Vol.
Format rechteckig 400 x 600 mm.

Mit dem Angebot ist eine Handmuster des angebotenen
Naturwerksteins inkl. Datenblätter dem AG zu übergeben.

2.1.2 Alternativen
Sollten alternative Gesteinsarten angeboten werden, ist
vom Bieter Gesteinsart und Bezugsquelle zu benennen.
Ferner sind mit Angebotsabgabe ein technischen
Datenblatt bzw. Prüfzeugnisse (nicht älter als 2018)
vorzulegen, aus dem die Eigenschaften und technischen
Werte von Rohdichte, Druckfestigkeit,
Biegezugfestigkeit und Wasseraufnahme hervorgehen.

2.1.3 Bemusterung
Siehe Anhang A "Bemusterung" des BIV-Merkblatts.

2.2. Untergrund - Podest und Treppenstufen
aus Stahlbeton,

2.3. Podest und Treppenbelag Verlegung
Die Beläge sind fluchtrecht nach den Verlegeplänen zu
verlegen.
Belag auf Treppenstufen und Podestflächen,
Stufenbelag als Tritt- und Setzstufe,
Steigungsverhältnis ca. 16,7 x 56 cm,
Breite ca. 190 cm (nach örtlichem Aufmaß),
Verlegung im Mittel- und Dickbett.
Dünn- und Mittelbettmörtel als Werktrockenmörtel müssen
der DIN EN 12004, Qualitätsklasse C2 S1 sowie
schnelltrocknend entsprechen mit CE-Kennzeichnung.
Um dem Abrutschen und Hängenbleiben an den
Stufenvorderkanten vorzubeugen, sollen nach den
Technischen Regeln für Arbeitsstätten deren Radien
zwischen 2 und 10 mm liegen.
Ferner sind die Trittstufenkanten mit rutschhemmender
Oberfläche auszuführen.

2.4 Sockelplatten im Dickbett
Sockelplatten im Dickbett geklebt auf Untergrund aus
Stahlbeton, wie folgt:
- Grundierung
- trasshaltiger Natursteinverlegemörtel zementhaltig,
flexibles Dickbettmörtel, DIN 18156, zum Ansetzen
speziell auf gipsgebundenen Untergründen, cromatarm
nach TRGS 613, hohe Standfestigkeit durch
Faserverstärkung

2.5 Oberflächenbehandlung
Werksteinoberfläche  Bodenbebelag diamant geschliffen
Rutschhemmung R11.
Werksteinoberfläche Sockel diamant geschliffen

2.6 Fugen und Verfugen
Fugenbreite 3 mm, bei Platten mit Kantenlängen ab 600
mm mind. 5 mm. Toleranz der Fugenbreite nicht größer
als +/- 1mm. Verlegung auf Kreuzfuge.
Verfugen nach gutachterlich Unterstützetem Gutachten,
Farbe Hellgrau / Lichtgrau ähnlich RAL 7035.
Es dürfen nur Werktrockenmörtel verwendet werden, die
vom Hersteller als geeignet ausgewiesen werden.

2.7 Ausschnitte
Ausschnitte für Einbauteile, Installationen o. ä.,
rechteckig oder rund, sind passgenau mit einheitlich
breiter Anschlussfuge herzustellen.

2.8 Abschlussschienen
Abschlussschienen aus nichtrostendem Stahl, Werkstoff
1.4301, matt geschliffen als L-Winkel.

2.9 Schutzabdeckungen
Auf besondere Anweisung des AG sind nach Verlegung der
Boden- und Treppenbeläge unter Berücksichtigung der
Austrocknung die Flächen mit Schutzbahnen abzudecken.
Die überlappenden Bahnen sind durch Kleben vor
Verrutschen zu sichern.

3.0 Unterkonstruktionen / Traganker und Halteanker
Sämtliche Unterkonstruktionen für die Aufnahme der
Naturwerksteinbekleidungen, Abdeckungen, Sonderbauteile
etc. am Gebäude sind Bestandteil der
Naturwerksteinarbeiten.

Die Art und die Ausführung der Unterkonstruktion steht
dem Bieter unter Beachtung nachfolgender Punkte frei:
- Die äußere Geometrie und Gestaltung bezüglich
 Steinformat und Fugenverlauf darf nicht geändert
werden.
- Alle erforderlichen Arbeiten zum Herstellen und
Einbringen der Unterkonstruktion sind vom AN zu
seinen Lasten auszuführen.
- Die Geometrie von Anschlussgewerken, darf nicht
geändert werden.
Die Ausbildung der Trag,-und Halteanker- sowie Winkel
nach statischen Erfordernissen obliegt dem AN.
Im Sockelbereich sind grundsätzlich Flachanker zu
verwenden inkl. Verstärkungen zur Sicherheit bei
Anpralllasten.
Die Geometrie sowie das Fugenbild und alle
Eckausbildungen der Architektenplanung sind unbedingt
einzuhalten.

- Ende der Technischen Vorbemerkungen -

### Titel 01 Besondere Leistung

**01.1 Gutachterlich unterstütze Werkplanung**
Erstellen einer gutachterlich unterstützten
Werkplanung.
Dieses soll mind. enthalten:
- Rutschfestigkeit Bodenbelag
- Entwässerung/Abtrockung
- chemische Eignung des Systems mit
dem verbauten Naturstein (Mörtelbett)
- chemische Eignung der Fugen um
Verfärbungen des Steins zu vermeiden
- Systemaufbau
- Gesamtausführung
Menge: 1,000 psch

**01.2 Erstellen Werkstatt- / Montageplanung**
Erstellen der geforderten Werkstatt- und
Montageplanung, einschl. Verlege- und Versetzpläne
gemäß Technischen Vorbemerkungen.
Menge: 1,000 psch

### Titel 02 Bodenbelag außen

**02.1 Reinigen des Untergrunds**
Reinigen des Untergrundes von grober Verschmutzung,
z.B. Gipsreste, Mörtelreste, Farbreste, Öl, soweit
diese nicht durch den AN verursacht wurden,
gemäß VOB/C, DIN 18352, Absatz 4.2.8.
Menge: 50,000 m²

**02.2 Bodenbelag Naturstein Basalt außen inkl. Unterbau**
Liefern und montieren von Natursteinbelag im
Außenbereich im wilden Verband
Gesteinsart: Basalt schwarz, anthrazit ähnlich Bestand,
Herkunftsland: Deutschland
Kanten gesägt
Türen, Podest und Rampe im Außenbereich,
teilweise überdacht,

Oberfläche Diamant geschliffen Körnung 36,
Dicke ca. 40 mm.
Rohdichte nach DIN EN 1936 ca. 3,00 g/cm3,
Druckfestigkeit nach DIN EN 1926 ca. 150 N/mm2,
Biegefestigkeit nach DIN EN 12372 ca. 16 N/mm2,
Wasseraufnahme nach DIN EN 13755 ca. 2,4% Vol.

Format Fläche:  400 x 600 mm.
Format Geländer-/ Randbereich: 200 x 600 mm

Systemaufbau nach gutachterlich unterstützter
Werkplanung

Mit dem Angebot ist eine Handmuster des angebotenen
Naturwerksteins inkl. Datenblätter dem AG zu übergeben.

Bereich:  Ebertstraße Achse B-F / 1-2
  Sedanstraße Achse A / 3-4 Türbereich

Angebotene Gesteinsart / Bezugsquelle
'.........'
Menge: 50,000 m²

### Titel 03 Treppenbelag außen

**03.1 Tritt- und Setzstufen außen Naturstein Basalt**
Liefern und motieren
gerade Tritt- und Setzstufen im Außsenbereich
mit Naturstein belegen,

Gesteinsart: Basalt schwarz, anthrazit ähnlich Bestand,
Herkunftsland: Deutschland
Kanten gesägt
Podest und Rampe im Außenbereich,
teilweise überdacht,

Oberfläche Diamant geschliffen Körnung 36,
Dicke ca. 40 mm.
Rohdichte nach DIN EN 1936 ca. 3,00 g/cm3,
Druckfestigkeit nach DIN EN 1926 ca. 150 N/mm2,
Biegefestigkeit nach DIN EN 12372 ca. 16 N/mm2,
Wasseraufnahme nach DIN EN 13755 ca. 2,4% Vol.

Steigungsverhältnis: ca. 162 x 560 mm
Setzstufenhöhe: ca. 162 mm
Trittstufenauftritt: ca. 560 mm
Trittstufenbreite: ca 1650 mm
Format Geländer-/ Randbereich: Breite 200 mm
nach örtlichem Aufmaß passgenau herstellen

Um dem Abrutschen und Hängenbleiben an den
Stufenvorderkanten vorzubeugen, sollen nach den
Technischen Regeln für Arbeitsstätten deren Radien
zwischen 2 und 10 mm liegen.
Ferner sind die Trittstufenvorderkanten nach DIN
18040-1 mit einer Stufenmarkierung auszuführen.
Ausfräßung der Vorderkante und einkleben eines
Granitsteins als durchgehender Streifen.
Granitsstein:  Rutschfestigkeit R11
Farbe:  Light Grey
auf Triffstufe 5 cm breit auf Setztufe ab Oberkante
Trittstufe 2 cm

Systemaufbau nach gutachterlich unterstützter
Werkplanung

Mit dem Angebot ist eine Handmuster des angebotenen
Naturwerksteins inkl. Datenblätter dem AG zu übergeben.

Bereich: Ebertstraße Achse B-C / 1-2

Angebotene Gesteinsart / Bezugsquelle
'.........'
Menge: 12,000 lfm

### Titel 04 Sockelbekleidung außen

**04.1 Sockelbekleidung Haupteingang**
Liefern und montieren von Natursteinbekleidung im
Außenbereich im Sockelbereich im Breich des Podestes
und im Bereich der Treppenanlage.
Gesteinsart: Basalt schwarz, anthrazit ähnlich Bestand,
Herkunftsland: Deutschland
Kanten gesägt
Sockelbekleidung im Außenbereich,

Oberfläche Diamant geschliffen Körnung wie Bestand,
Korn 120 und gebürstet.
Dicke ca. 40 mm.
Rohdichte nach DIN EN 1936 ca. 3,00 g/cm3,
Druckfestigkeit nach DIN EN 1926 ca. 150 N/mm2,
Biegefestigkeit nach DIN EN 12372 ca. 16 N/mm2,
Wasseraufnahme nach DIN EN 13755 ca. 2,4% Vol.

Format Breite:  400 mm.
Höhe im Gefälle von bis:  800 - 20 mm

Systemaufbau nach gutachterlich unterstützter
Werkplanung

Mit dem Angebot ist eine Handmuster des angebotenen
Naturwerksteins inkl. Datenblätter dem AG zu übergeben.

Bereich: Ebertstraße Achse B-F / 1-2

Angebotene Gesteinsart / Bezugsquelle
'.........'
Menge: 12,000 m²

**04.2 Vorgehängt Fassade Stahlpodest Sedanstraße**
Liefern und montieren von Natursteinbekleidung im
Außenbereich im Sockelbereich im Breich Sedanstraße auf
Unterkonstruktion aus Stahl montieren.
Ausführung DIN 18561
befestigen mit Ankern aus nichtrostendem Stahl
Werkstoff-Nr. 1.4571
Unterkonstruktion gemäß technischen Vorbemerkungen und
System Hersteller

Gesteinsart: Basalt schwarz, anthrazit ähnlich Bestand,
Herkunftsland: Deutschland
Kanten gesägt
Sockelbekleidung im Außenbereich,

Oberfläche Diamant geschliffen Körnung wie Bestand,
Korn 120 und gebürstet.
Dicke ca. 40 mm.
Rohdichte nach DIN EN 1936 ca. 3,00 g/cm3,
Druckfestigkeit nach DIN EN 1926 ca. 150 N/mm2,
Biegefestigkeit nach DIN EN 12372 ca. 16 N/mm2,
Wasseraufnahme nach DIN EN 13755 ca. 2,4% Vol.

Format Breite:  400 mm.
Höhe im Gefälle von bis:  800 - 20 mm

Systemaufbau nach gutachterlich unterstützter
Werkplanung

Mit dem Angebot ist eine Handmuster des angebotenen
Naturwerksteins inkl. Datenblätter dem AG zu übergeben.

Bereich: Sedanstraße Achse A / 2-5

Angebotene Gesteinsart / Bezugsquelle
'.........'
Menge: 40,000 m²

### Titel 05 Fensterbänke

**05.1 Untergrund reinige Putz**
Reinigen des Untergrundes aus Putz auf
Fensterbrüstungen,
Leibungstiefe ca. 40 cm,
von grober Verschmutzung
durch Putz- und Mörtelreste,
Anfallende Stoffe werden Eigentum des AN und sind zu
beseitigen.
Abrechnung:
Fensterbrüstungen nach Flächenmaß in m2.
Menge: 2,000 m²

**05.2 Grundierung auf Putz**
Grundierung auf Ansetzflächen aus Putz,
auf Fensterbrüstungen, Leibungstiefe ca. 20 cm,
Abrechnung:
Fensterbrüstungen nach Flächenmaß in m2.
Menge: 2,000 m²

**05.3 Fensterbank Basalt, 30 mm, Breite bis 40 cm**
Fensterbank aus Naturwerkstein, außen am Gebäude,
auf geputzter Brüstung aus Beton,
im Mörtelbett vollflächig verlegen
mit Trasszementmörtel M10 nach DIN EN 998-2,
NM III gem. DIN V 18580
Druckfestigkeit: = 10 N/mm²
- Alkaligehalt < 0,1 %
- mineralisch
- hohe Klebkraft und Standfestigkeit
- mit Trass zur Verminderung der Gefahr von
Ausblühungen und Fleckenbildung bei Natursteinen
sowie für optimierten Erhärtungsverlauf
- leicht zu verarbeiten
- frostsicher und wasserfest nach Erhärtung

Angebotene Mörtel
'.........'

Breite (Leibungstiefe) bis 40 cm,
max. Überstand 40 mm,
Länge ca. 1,70m  nach örtlichen Aufmaß passgenau in
Fensterbrüstung einpassen,
Materialdicke 3 cm,

Gesteinsart: Basalt schwarz, anthrazit ähnlich Bestand,
Herkunftsland: Deutschland
Kanten gesägt

Oberfläche Diamant geschliffen Körnung wie Bestand,
Korn 120 und gebürstet.
Dicke ca. 40 mm.
Rohdichte nach DIN EN 1936 ca. 3,00 g/cm3,
Druckfestigkeit nach DIN EN 1926 ca. 150 N/mm2,
Biegefestigkeit nach DIN EN 12372 ca. 16 N/mm2,
Wasseraufnahme nach DIN EN 13755 ca. 2,4% Vol.

Systemaufbau nach gutachterlich unterstützter
Werkplanung

Mit dem Angebot ist eine Handmuster des angebotenen
Naturwerksteins inkl. Datenblätter dem AG zu übergeben.

Bereich: 1.OG, Sedanstraße Achse A / 2-5

Angebotene Gesteinsart / Bezugsquelle
'.........'
Menge: 5,500 m

**05.4 Zulage Kantenbearbeitung geschliffen**
Zulage zu vorbeschriebenen Fensterbänken,
für die Kantenbearbeitung im sichtbaren Bereich,
Vorderkante und Seitenkanten im Überstand (40 mm),
Oberfläche fein geschliffen.
Menge: 5,500 m

**05.5 Anarbeiten an nicht rechtwinklige Bauteile, schräg**
Anarbeiten an nicht rechtwinkelige Bauteile,
Fensterleibungen o. ä. durch Schrägschnitte
Menge: 1,000 m

### Titel 06 Bodenbelag innen

**06.1 Untergrund Estrich / Beton reinigen**
Untergrund von groben Verschmutzungen,
wie Öl, Farbe, Gips, Mörtel die über das Reinigen gem.
VOB Teil C DIN 18353 4.1.1 hinausgehen, mit Wasserstahl
oder durch Absaugen, angefallenen Schmutz entfernen,
auf besondere Anordnung und in Abstimmung mit der
örtlichen Bauleitung.

Bereich:  Achse EF/ 3, Kassenbereich
Menge: 4,000 m²

**06.2 Grundierung Estrich / Beton reinigen**
Grundierung auf Verlegeflächen aus Zementestrich /
Beton

Bereich:  Achse EF/ 3, Kassenbereich
Menge: 8,000 m²

**06.3 Bodenbelag Basalt, anarbeiten**
Liefern und montieren von Natursteinbelag im
Innenbereich
Gesteinsart: Basalt schwarz, anthrazit ähnlich Bestand,
Herkunftsland: Deutschland
Kanten gesägt
Kleinflächen bei entfernten Wänden und Flächenbereich
der Deckenschließung zum UG

Oberfläche poliert,
Dicke bis ca. 40 mm.
Rohdichte nach DIN EN 1936 ca. 3,00 g/cm3,
Druckfestigkeit nach DIN EN 1926 ca. 150 N/mm2,
Biegefestigkeit nach DIN EN 12372 ca. 16 N/mm2,
Wasseraufnahme nach DIN EN 13755 ca. 2,4% Vol.

Mit dem Angebot ist eine Handmuster des angebotenen
Naturwerksteins inkl. Datenblätter dem AG zu übergeben.

Angebotene Gesteinsart / Bezugsquelle
'.........'

Bereich:  Achse EF/ 3, Kassenbereich
Menge: 8,000 m²

**06.4 Reparatur von Schadstellen Naturstein Basalt**
Reparatur von kleinen Schadstellen wie Kanten, Löcher
und Kratzer Naturstein Basalt mit geeignetem Verfahren.

Angebotenes Fabrikat:
'.........'
Menge: 50,000 St

**06.5 Oberflächenvergütung Natursteinoberflächen Basalt**
Oberflächenvergütung von risshaltigem Naturwerkstein
Basalt sowie füllen von Rissen und Poren mit
2K-dünnflüssigem Epoxydharz-Füller, Die Verfüllung ist
fablich auf den vorhandenen Stein abzustimmen und
einzufärben.

Vor dem Beginn der Arbeiten ist eine Musterfläche
anzulegen

Angebotenes Fabrikat:
'.........'
Menge: 95,000 m²

**06.6 Schleifen / Polieren Natursteinoberflächen Basalt**
Schleifen / Polieren der Oberfläche von Naturwerkstein
Basalt mit geeignetem Verfahren. Oberfläche poliert,

Vor Beginn der Arbeiten ist eine Musterfläche anzulegen
Menge: 95,000 m²

**06.7 Grundreinigung und Reparatur Natursteinoberflächen Entrée**
Grundreinigung der Oberfläche von säurebeständigem
Naturwerkstein Basalt mit geeignetem Steinreiniger.
Entfernen von Wachsschichten, Teppichkleberesten,
leichter Zementschleier,
Oberfläche poliert
Menge: 95,000 m²

**06.8 Herstellung Durchdringungen und Formteile**
Anarbeiten der Bodenbeläge
an Aussparungen im Belag, wie Öffnungen o. ä.
von mehr als 0,1 m² Einzelgröße.
Menge: 5,000 St

### Titel 07 Sonstige Leistungen

**07.1 Schutzabdeckung Bodenbelag außen**
Schutzabdeckung der Bodenflächen im Arbeitsbereich,
liefern, anbringen, unterhalten und nach Beendigung der
Arbeiten entfernen, mit rutschsicherer Folie
Gewicht: ca. 220 g/m²
Menge: 50,000 m²

**07.2 Schutzabdeckung Bodenbelag innen**
Schutzabdeckung von Bodenflächen,
begehbar, aus Tetrapack, Dicke 2 mm, in Bahnen,
auf besondere Anordnung des AG verlegen, Einzelflächen
unterschiedlich, über die Bauzeit bis zur Abnahme
vorhalten und beseitigen.
Stöße überlappen und verkleben, Ränder hochziehen.
Menge: 95,000 m²

**07.3 Schutzabdeckung Fensterbänke außen, Tetrapack**
Schutzabdeckung von Fensterbänken, aus Tetrapack,
Dicke 2 mm,
in Breiten (Leibungstiefe) ca. 400 mm,
Einzellängen ca. 1,70m,
über die Bauzeit bis zur Abnahme vorhalten und
beseitigen.
Stöße überlappen und verkleben.
Menge: 5,500 m

**07.4 Anschlussfugen Fensterbänke versiegeln**
Anschlussfugen Fensterbank zu Wand versiegeln, mit
elastischer Fugendichtungsmasse, Fugenunterfüllung und
Fugenvorbehandlung nach Vorschrift des
Füllstoffherstellers, Fugenbreite über 5 bis 10 mm,
Fugentiefe bis 40 mm
Menge: 3,000 m

USt %: 19,00
